# MS Thannhausen Generalsanierung
Angebotsaufforderung (GAEB DA XML 3.3, DA83)
Projekt: 2231
Währung: EUR
Vergabeart: Offenes Verfahren
Erstellt mit: GXML Toolbox V3.3 R20220330, ORCA AVA 27 27.00.00, 16.04.2026

## Baustellenorganisation, Kosten-, Qualitäts- und Terminmanagement
BAUSTELLENORGANISATION, KOSTEN-, QUALITÄTS- UND TERMINMANAGEMENT

Die Baustellenorganisation, das Kosten-, Qualitäts- und Terminmanagement für die geforderten/ beschriebenen Leistungen obliegt dem AN/Bieter.

Der AN hat die vertragliche Verpflichtung, die Ausführung der übertragenen Leistungen zu leiten
(VOB/B § 4 Abs. 1 (3)) und entsprechend den Vorgaben der VOB/B § 4 Abs. 2 mangelfrei und termingerecht zu erstellen.
Das gilt auch für Nachunternehmer des beauftragten AN.

Hierfür ist ein vom AN weisungsbefugter, deutschsprachiger, fachlich qualifizierter Bauleiter vor Ort einzusetzen, welcher das vom AN geschuldete Termin- und Qualitätsmanagement zur Erstellung einer mangelfreien Leistung gemäß den vertraglichen Leistungen überwacht und koordiniert.

Von Seiten der Bauleitung wird alle 7 Tage ein Koordinierungsgespräch durchgeführt. Alle beteiligten Firmen haben mit ihrem verantwortlichen Bauleiter hier teilzunehmen. Der verantwortliche Bauleiter ist im Bietergespräch zu benennen.

Werk-, & Montageplanung des AN:
In der dem Gewerk vorgeschalteten Planungsphase werden 14-tägig Planungs- und Koordinierungsbesprechungen durchgeführt, bei denen vom AN aktuelle Planungsstände vorgelegt werden müssen.

Dem AN werden vom AG die Grundlagenpläne des Architekten, Tragwerkplaners, TGA-Fachplaners nach Absprache entweder digital oder 2-fach als Lichtpause zur Verfügung gestellt.

Der AN hat spätestens 4 (vier) Wochen nach Auftragsvergabe einen detailierten Planungs- und Baufristenplan, auf der Basis des Gesamtbauzeitplans des Auftraggebers, über seine vertraglichen Leistungen zu übergeben, aus dem auch die einzelnen Planungsphasen hervorgehen. Anhand dieser Fristenpläne ist die Einhaltung der Vertragsfristen nachzuweisen.

Der AN hat als Vertragsleistung arbeitstäglich Bautagesberichte zu führen und davon dem AG wöchentlich - soweit nichts anderes vereinbart - eine Durchschrift zu übergeben. Sie müssen alle Angaben enthalten, die für die Ausführung und Abrechnung von Bedeutung sein können.

Über die von der Objektüberwachung im Auftrag des AG durchgeführte Aufmaß-/ Rechnungsprüfung erhält der AN einen Rücklauf. Korrekturen an/ in den Aufmaßen/ Rechnungen sind vom AN zu prüfen, Unstimmigkeiten bis zur nächsten Abrechnung zu klären und die unstrittigen Korrekturen bei der nächsten Abrechnung zu übernehmen.

Nachträge
Als Nachweis der Kalkulation und zur Prüfung des Nachtrages durch den Auftraggeber sind mit dem Nachtrag vorzulegen:
- Datum der Nachtragsankündigung
- Ausführliche Begründung für die Nachtragsgrundlage nach VOB/B § 2
- Einzelkalkulation zu jeder Position mit Aufgliederung nach Lohn-, Stoff-, Geräte-, Sonstige- und Nachunternehmerkostenanteile und deren Zuschläge.
- Bei Materialkostenangaben sind diese mit Stoffkostennachweisen zu belegen.

Es wird ausschließlich die Abnahme im Rahmen einer förmliche Abnahme gemäß VOB/B § 12 (4) vereinbart.

## 07B GERÜSTARBEITEN

### Titel 1 Gerüstbauarbeiten

**1.1 Gerüstplanung und statischer Nachweis**
*** Pauschalposition
Statische Berechnungen gem. DIN EN 12811-1, DIN 4420 und nach TRBS 2121-1

Die Position beinhaltet folgende Leistungen:
- Fassadengerüstpläne auf Grundlage der übermittelten Architektenansichten und -schnitte sind in Abstimmung mit dem Fassadenbauer und der Bauleitung in 1-facher Ausfertigung vorzulegen.
- prüffähige, statische Berechnung für alle Gerüste und die Gerüstträger sowie alle notwendigen Aussteifungen und Abfangungen, inkl. aller notwendigen Zeichnungen und Pläne.
- Gerüstplanung für alle Gerüste auf den einzelnen Ebenen

Die Berechnung ist vor Ausführung der Arbeiten in 1-facher Ausfertigung (Papierform) und digital unaufgefordert bei der Bauleitung einzureichen. Rechtzeitig, jedoch mind. 2 Wochen vor Gerüststellung einreichen.
Menge: 1,000 psch

**1.2 Gerüsttreppenturm, 6-geschossig bis 2,00 kN/m²**
Gerüsttreppenturm, 6-geschossig bis zur Dachebene, als außenseitig vorgesetzter Gerüstaufstieg, Podesttreppe mit Innen-/Außengeländer, nach DIN EN 12811-1
einschl. Treppenantritt bis OKF UG sowie
einschl. Treppenaustritt bis OK Dach

Mindestlaufbreite: 0,60m
Gesamthöhe: ca. 12,00m

Mit Zugangsmöglichkeiten beim Gerüsttreppenturm zu jeder Geschossebene des Fassadengerüstes sowie zur obersten Dachebene.

Inkl. Sicherung gegen Fremdnutzung (Passanten, Schüler etc.)

Aufbauen, vorhalten und abbauen.

Ausführungsort: Südseite zwischen Schule und Sporthalle, vom EG bis auf die oberste Dachfläche
Menge: 1,000 Stk

**1.3 Vorhaltung Treppenturm, 6-geschossig**
Vorhalten des Gerüstaufstiegs, 6-geschossig, der Pos. 1.2
Menge: 39,000 Stk/

**1.4 Gerüsttreppenturm, 4-geschossig bis 2,00 kN/m²**
Gerüsttreppenturm, 4-geschossig bis zur Dachebene, als außenseitig vorgesetzter Gerüstaufstieg, Podesttreppe mit Innen-/Außengeländer, nach DIN EN 12811-1
einschl. Treppenantritt bis OKF UG sowie
einschl. Treppenaustritt bis OK Dach

Mindestlaufbreite: 0,60m
Gesamthöhe: ca. 8,00m

Mit Zugangsmöglichkeiten bei allen Gerüsttreppentürmen zu jeder Geschossebene des Fassadengerüstes sowie zur obersten Dachebene.

Ink. Sicherung gegen Fremdnutzung (Passanten, Schüler etc.)

Aufbauen, vorhalten und abbauen.

Ausführungsort: Nordseite
Menge: 1,000 Stk

**1.5 Vorhaltung Treppenturm, 4-geschossig**
Vorhalten des Gerüstaufstiegs, 4-geschossig, der Pos. 1.4
Menge: 39,000 Stk/

**1.6 Rückbau in Abstimmung mit Fassadenbauer**
*** Pauschalposition
Für die Arbeiten an der Fassade werden die Gerüstanker nicht versetzt. Der Fassadenbauer wird um die Anker anarbeiten und im Zuge des Gerüstrückbaus die fehlenden Platten, UK, Dämmung etc. ergänzen.

Fassade: hinterlüftete Fassade, Dämmebene, Faserzementplatten auf Edelstahlwinkel

In dieser Pos. ist das Abbauen in Abstimmung mit dem Fassadenbauer zu kalkulieren. Etwaige Abstimmungstermine, Gespräche etc. sind ebenfalls einzukalkulieren.

Diese Position beinhaltet nur die Abstimmung und den Rückbau.

Der notwendige Stundenanteil/An- und Abfahrt wird über Stundenlohnarbeiten abgerechnet.
Menge: 1,000 psch

**1.7 Schutzschichten über Dachhaut/ Dachabdichtungen**
Aufbau von Schutzlagen über der Dachhaut oder Dachabdichtungen (Bitumendach) zum Schutz vor Beschädigungen durch Überlastung

Aufbau:
Bautenschutzmatte 6,00mm Mindestdicke
Holzbohle als Unterlage unter Gerüstfuß
Menge: 250,000 m²

**1.8 Vorhaltung Schutzschichten über Dachhaut/ Dachabdichtungen**
Vorhalten der Schutzschichten der Pos. 1.7
Menge: 9750,000 m²/W

**1.9 Zeitversetztes Aufbauen nach Ebenen und Baufortschritt**
Zeitversetztes Aufbauen je nach Baufortschritt auf Anweisung der Bauleitung auf den einzelnen Ebenen sowie aufbauend auf den darunterliegenden Ebenen/ Gerüsten

Abrechnung je zus. Ebene nach Baufortschritt
Inkl. An- und Abfahrt
Menge: 5,000 Stk.

**Ausführungsbeschreibung 1 EBENE 0**
*EBENE 0*
Erdgeschossig wird ein umlaufendes Arbeitsgerüst als Fassadengerüst ausgeführt. In den nachfolgenden Positionen werden hierbei alle notwendigen Elemente der Gerüststellung im Bereich EG aufgeführt. Die Stellung auf den einzelnen Ebenen erfolgt abschnittsweise und muss so in die Einheitspreise mit einkalkuliert werden.
In Teilbereichen wird auf das Gerüst im EG aufgebaut.

Abmessungen Erdgeschoss:
Oberkante Attika:  ca. 4,80m
Oberkante Rohdecke: ca. 3,73m

Die Gerüstbereiche sind untenstehend farbig markiert.

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
**1.10 Arbeitsgerüst, Lastklasse III, W 09 - als Fassadengerüst**
Stahlrohrgerüst, mehrteilig, liefern, aufbauen, vorhalten und beseitigen. Die Ausführung ist nach den Vorschriften der DIN 4420 und DIN 4422 der Gerüstordnung und den Vorschriften der Bauberufsgenossenschaft und den geltenden baupolizeilichen Vorschriften zu erstellen;

- als Fassaden-Arbeitsgerüst
  bestehend aus vollflächig durchgehenden Gerüstlagen, von jeweils 2,0m ab aufwärts gestaffelt, einschl. dreiteiligem Seitenschutz, einschl. geschossweisem Zugang zum Gerüsttreppenturm

Die Gerüste sind in mehreren Abschnitten, entspr. dem Baufortschritt und dem Bauzeitenplan aufzustellen/ abzubauen.

Gebäudeabmessungen Gesamt:
Gesamthöhe: +11,43 Oberkante Rohdecke
Höhe EG +3,73 Oberkante Rohdecke
Höhe 1.OG  +8,82 Oberkante Rohdecke
Gebäudebreite:  ca. 51,00m
Gebäudelänge:  ca. 48,00m
Geschosshöhe:  ca. 2,75m KG
 ca. 3,85m EG/ OG

Das Gebäude untergliedert sich in einzelne Bauquader mit Staffelgeschossen. Diese sind zueinander versetzt. Siehe hierzu Grundrisse/ Ansichten/ Dachaufsicht. Die unterschiedlichen Geschosse bzw. Staffelungen sind in der Gerüststellung und Kalkulation zu berücksichtigen und mit einzukalkulieren.

Gerüstanforderungen:
Gerüstbreite:  0,90 m
Verkehrslast:  3 kN/m² (300 kg/m²)
Lastklasse:  3
Breitenklasse:  W 09
Belagsfläche:  rutschsicher,
 Stahl oder Aluminium

Abrechnung und Aufmaß: nach Ansichtsfläche des einzurüstenden Gebäudes
Menge: 950,000 m²

**1.11 Gerüstvorhaltung des Arbeitsgerüstes, LKL III, W 09 - als Fassadengerüst**
Vorhaltung des Arbeitsgerüstes, LKL 3, W09, der Pos. 1.10
Menge: 37050,000 m²/W

**1.12 Konsolbelag auf Gerüstinnenseite 0,20 m**
Konsolbelag einschl. Konsolen an Gerüstinnenseite.
Abrechnung der Konsolen wie das Fassadengerüst in der Länge nach den Außenmaßen des Gebäudes.
Ein vorzeitiger, abschnittsweiser Abbau des Konsolbelages und die gesonderten An- und Abfahrten sind mit einzukalkulieren.

Konsolbreite:  0,20m
Material:  rutschsicher,
 Stahl oder Aluminium
Menge: 200,000 lfdm

**1.13 Vorhaltung des Konsolbelages 0,20m**
Vorhaltung des Konsolbelages der Pos. 1.12
Menge: 7800,000 m/Wo

**1.14 Konsolbelag auf Gerüstinnenseite 0,30m**
Konsolbelag einschl. Konsolen an Gerüstinnenseite.
Abrechnung der Konsolen wie das Fassadengerüst in der Länge nach den Außenmaßen des Gebäudes.
Ein vorzeitiger, abschnittsweiser Abbau des Konsolbelages und die gesonderten An- und Abfahrten sind mit einzukalkulieren.

Konsolbreite:  0,30m
Material:  rutschsicher,
 Stahl oder Aluminium
Menge: 110,000 lfdm

**1.15 Vorhaltung des Konsolbelages 0,30m**
Vorhaltung des Konsolbelages der Pos. 1.14
Menge: 4290,000 m/Wo

**1.16 Dachfang + Geländererhöhung, Außengeländer**
Aufbauen, Vorhalten und Abbauen eines Dachfanges, für Dacharbeiten nach DIN 4420, Ausführung als Ergänzung und Ausbau des vor beschr. Schutz- und Arbeitsgerüstes im Bereich der Traufe, einschließlich engmaschiger Netze und einer Geländererhöhung des Außengeländers der 1,00m-Konsole um 1,00 m.
Netzhöhe =  ca. 2,00 m
Dachneigung: Flachdach bzw. Flach geneigtes Dach
Menge: 90,000 lfdm

**1.17 Vorhaltung des Dachfanges**
Vorhaltung des Dachfanges der Pos. 1.16
Menge: 3510,000 m/Wo

**1.18 Innengeländer**
Innengeländer zu vorbeschriebenen Gerüstarbeiten, im Bereich Wandabstand größer als 30cm, an die vor beschriebenen Konsolbeläge.
Menge: 200,000 lfdm

**1.19 Vorhaltung des gesamten Innengeländers**
Vorhaltung des gesamten Innengeländers der Pos. 1.18
Menge: 7800,000 m/Wo

**1.20 Gerüstträger für z.B. Durchfahrten, Gerüstübergängen. L=6,00 m**
Gerüstträger in Gitterkonstruktion für die Überbrückung von Durchfahrten und dergl. fachgerecht in die Gerüstkonstruktion einbauen, einschl. evtl. erforderlichen Druck- u. Zugdiagonalen,
belastbar gem. statischen Erfordernissen.

Länge Gerüstträger:  6,00m
Lastklasse:  3
Breitenklasse:  09

Ausführungsort: Nordseite Eingangsbereich
Menge: 2,000 Stk

**1.21 Vorhaltung Gerüstträger L=6,00m**
Vorhaltung der vorbeschriebenen Gerüstträger der Pos. 1.20
Menge: 78,000 Stk/

**1.22 Zulage Stellrahmen 0,50m - 1,50m**
Zulage zu vorbeschriebenem Gerüst für Ausführung mit Stellrahmen für die Überbrückung von Treppenanlagen, Stufen, Aufkantungen etc.
Menge: 30,000 lfdm

**1.23 Zulage Stellung in der Schräge**
Zulage zu vorbeschriebenem Gerüst für Ausführung an Böschungen, Hang, etc.
Menge: 75,000 lfdm

**1.24 Vorhalten Stellrahmen**
Vorhaltung der gesamten Stellrahmen der Pos. 1.22
Menge: 1170,000 m/Wo

**Ausführungsbeschreibung 2 EBENE 1**
*EBENE 1*
Für das 1.Obergeschoss wird ein umlaufendes Arbeitsgerüst als Fassadengerüst ausgeführt. In den nachfolgenden Positionen werden hierbei alle notwendigen Elemente der Gerüststellung im Bereich 1.OG aufgeführt. Die Stellung auf den einzelnen Ebenen erfolgt abschnittsweise und muss so in die Einheitspreise mit einkalkuliert werden.
Das Gerüst der Ebene 1 wird auf dem Flachdach zur Ausführung kommen, in Teilbereichen wird das Gerüst aus der Ebene 0 ergänzt und auf diesem aufgebaut.

Abmessungen 1.Obergeschoss:
Oberkante Boden Roh: ca. +3,73m
Höchster Rüstbereich: ca. +11,65m

Die Gerüstbereiche sind untenstehend farbig markiert.

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
**1.25 Arbeitsgerüst, Lastklasse III, W 09 - als Fassadengerüst**
Stahlrohrgerüst, mehrteilig, liefern, aufbauen, vorhalten und beseitigen. Die Ausführung ist nach den Vorschriften der DIN 4420 und DIN 4422 der Gerüstordnung und den Vorschriften der Bauberufsgenossenschaft und den geltenden baupolizeilichen Vorschriften zu erstellen;

- als Fassaden-Arbeitsgerüst
  bestehend aus vollflächig durchgehenden Gerüstlagen, von jeweils 2,0m ab aufwärts gestaffelt, einschl. dreiteiligem Seitenschutz, einschl. geschossweisem Zugang zum Gerüsttreppenturm

Die Gerüste sind in mehreren Abschnitten, entspr. dem Baufortschritt und dem Bauzeitenplan aufzustellen/ abzubauen.

Gebäudeabmessungen Gesamt:
Gesamthöhe: +11,43 Oberkante Rohdecke
Höhe EG +3,73 Oberkante Rohdecke
Höhe 1.OG  +8,82 Oberkante Rohdecke
Gebäudebreite:  ca. 51,00m
Gebäudelänge:  ca. 48,00m
Geschosshöhe:  ca. 2,75m KG
 ca. 3,85m EG/ OG

Das Gebäude untergliedert sich in einzelne Bauquader mit Staffelgeschossen. Diese sind zueinander versetzt. Siehe hierzu Grundrisse/ Ansichten/ Dachaufsicht. Die unterschiedlichen Geschosse bzw. Staffelungen sind in der Gerüststellung und Kalkulation zu berücksichtigen und mit einzukalkulieren.

Gerüstanforderungen:
Gerüstbreite:  0,90 m
Verkehrslast:  3 kN/m² (300 kg/m²)
Lastklasse:  3
Breitenklasse:  W 09
Belagsfläche:  rutschsicher,
 Stahl oder Aluminium

Abrechnung und Aufmaß: nach Ansichtsfläche des einzurüstenden Gebäudes
Menge: 600,000 m²

**1.26 Gerüstvorhaltung des Arbeitsgerüstes, LKL III, W 09 - als Fassadengerüst**
Vorhaltung des Arbeitsgerüstes, LKL 3, W09, der Pos. 1.25
Menge: 22800,000 m²/W

**1.27 Konsolbelag auf Gerüstinnenseite 0,20 m**
Konsolbelag einschl. Konsolen an Gerüstinnenseite.
Abrechnung der Konsolen wie das Fassadengerüst in der Länge nach den Außenmaßen des Gebäudes.
Ein vorzeitiger, abschnittsweiser Abbau des Konsolbelages und die gesonderten An- und Abfahrten sind mit einzukalkulieren.

Konsolbreite:  0,20m
Material:  rutschsicher,
 Stahl oder Aluminium
Menge: 420,000 lfdm

**1.28 Vorhaltung des Konsolbelages 0,20m**
Vorhaltung des Konsolbelages der Pos. 1.27
Menge: 15960,000 m/Wo

**1.29 Dachfang + Geländererhöhung, Außengeländer**
Aufbauen, Vorhalten und Abbauen eines Dachfanges, für Dacharbeiten nach DIN 4420, Ausführung als Ergänzung und Ausbau des vor beschr. Schutz- und Arbeitsgerüstes im Bereich der Traufe, einschließlich engmaschiger Netze und einer Geländererhöhung des Außengeländers der 1,00m-Konsole um 1,00 m.
Netzhöhe =  ca. 2,00 m
Dachneigung: Flachdach bzw. Flach geneigtes Dach
Menge: 95,000 lfdm

**1.30 Vorhaltung des Dachfanges**
Vorhaltung des Dachfanges der Pos. 1.29
Menge: 3610,000 m/Wo

**1.31 Innengeländer**
Innengeländer zu vorbeschriebenen Gerüstarbeiten, im Bereich Wandabstand größer als 30cm, an die vor beschriebenen Konsolbeläge.
Menge: 420,000 lfdm

**1.32 Vorhaltung des gesamten Innengeländers**
Vorhaltung des gesamten Innengeländers der Pos. 1.31
Menge: 15960,000 m/Wo

**1.33 Zulage Stellrahmen 0,50m - 1,50m**
Zulage zu vorbeschriebenem Gerüst für Ausführung mit Stellrahmen für die Überbrückung von Treppenanlagen, Stufen, Aufkantungen etc.
Menge: 50,000 lfdm

**1.34 Vorhalten Stellrahmen**
Vorhaltung der gesamten Stellrahmen der Pos. 1.33
Menge: 1900,000 m/Wo

**Ausführungsbeschreibung 3 EBENE 2**
*EBENE 2*
Für das 1.Obergeschoss und teilweise das 2.Obergeschoss wird ein umlaufendes Arbeitsgerüst als Fassadengerüst ausgeführt. In den nachfolgenden Positionen werden hierbei alle notwendigen Elemente der Gerüststellung im Bereich 1.OG/2.OG aufgeführt. Die Stellung auf den einzelnen Ebenen erfolgt abschnittsweise und muss so in die Einheitspreise mit einkalkuliert werden.
Das Gerüst der Ebene 2 wird auf dem Flachdach zur Ausführung kommen, in Teilbereichen wird das Gerüst aus der Ebene 1 ergänzt und auf diesem aufgebaut

Abmessungen 2.Obergeschoss:
Oberkante Boden Roh: ca. +5,61m
Höchster Rüstbereich: ca. +12,52

Die Gerüstbereiche sind untenstehend farbig markiert.

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
**1.35 Arbeitsgerüst, Lastklasse III, W 09 - als Fassadengerüst**
Stahlrohrgerüst, mehrteilig, liefern, aufbauen, vorhalten und beseitigen. Die Ausführung ist nach den Vorschriften der DIN 4420 und DIN 4422 der Gerüstordnung und den Vorschriften der Bauberufsgenossenschaft und den geltenden baupolizeilichen Vorschriften zu erstellen;

- als Fassaden-Arbeitsgerüst
  bestehend aus vollflächig durchgehenden Gerüstlagen, von jeweils 2,0m ab aufwärts gestaffelt, einschl. dreiteiligem Seitenschutz, einschl. geschossweisem Zugang zum Gerüsttreppenturm

Die Gerüste sind in mehreren Abschnitten, entspr. dem Baufortschritt und dem Bauzeitenplan aufzustellen/ abzubauen.

Gebäudeabmessungen Gesamt:
Gesamthöhe: +11,43 Oberkante Rohdecke
Höhe EG +3,73 Oberkante Rohdecke
Höhe 1.OG  +8,82 Oberkante Rohdecke
Gebäudebreite:  ca. 51,00m
Gebäudelänge:  ca. 48,00m
Geschosshöhe:  ca. 2,75m KG
 ca. 3,85m EG/ OG

Das Gebäude untergliedert sich in einzelne Bauquader mit Staffelgeschossen. Diese sind zueinander versetzt. Siehe hierzu Grundrisse/ Ansichten/ Dachaufsicht. Die unterschiedlichen Geschosse bzw. Staffelungen sind in der Gerüststellung und Kalkulation zu berücksichtigen und mit einzukalkulieren.

Gerüstanforderungen:
Gerüstbreite:  0,90 m
Verkehrslast:  3 kN/m² (300 kg/m²)
Lastklasse:  3
Breitenklasse:  W 09
Belagsfläche:  rutschsicher,
 Stahl oder Aluminium

Abrechnung und Aufmaß: nach Ansichtsfläche des einzurüstenden Gebäudes
Menge: 800,000 m²

**1.36 Gerüstvorhaltung des Arbeitsgerüstes, LKL III, W 09 - als Fassadengerüst**
Vorhaltung des Arbeitsgerüstes, LKL 3, W09, der Pos. 1.35
Menge: 29600,000 m²/W

**1.37 Konsolbelag auf Gerüstinnenseite 0,20 m**
Konsolbelag einschl. Konsolen an Gerüstinnenseite.
Abrechnung der Konsolen wie das Fassadengerüst in der Länge nach den Außenmaßen des Gebäudes.
Ein vorzeitiger, abschnittsweiser Abbau des Konsolbelages und die gesonderten An- und Abfahrten sind mit einzukalkulieren.

Konsolbreite:  0,20m
Material:  rutschsicher,
 Stahl oder Aluminium
Menge: 280,000 lfdm

**1.38 Vorhaltung des Konsolbelages 0,20m**
Vorhaltung des Konsolbelages der Pos. 1.37
Menge: 10360,000 m/Wo

**1.39 Dachfang + Geländererhöhung, Außengeländer**
Aufbauen, Vorhalten und Abbauen eines Dachfanges, für Dacharbeiten nach DIN 4420, Ausführung als Ergänzung und Ausbau des vor beschr. Schutz- und Arbeitsgerüstes im Bereich der Traufe, einschließlich engmaschiger Netze und einer Geländererhöhung des Außengeländers der 1,00m-Konsole um 1,00 m.
Netzhöhe =  ca. 2,00 m
Dachneigung: Flachdach bzw. Flach geneigtes Dach
Menge: 110,000 lfdm

**1.40 Vorhaltung des Dachfanges**
Vorhaltung des Dachfanges der Pos. 1.39
Menge: 4070,000 m/Wo

**1.41 Innengeländer**
Innengeländer zu vorbeschriebenen Gerüstarbeiten, im Bereich Wandabstand größer als 30cm, an die vor beschriebenen Konsolbeläge.
Menge: 280,000 lfdm

**1.42 Vorhaltung des gesamten Innengeländers**
Vorhaltung des gesamten Innengeländers der Pos. 1.41
Menge: 10360,000 m/Wo

**1.43 Zulage Stellrahmen 0,50m - 1,50m**
Zulage zu vorbeschriebenem Gerüst für Ausführung mit Stellrahmen für die Überbrückung von Treppenanlagen, Stufen, Aufkantungen etc.
Menge: 30,000 lfdm

**1.44 Vorhalten Stellrahmen**
Vorhaltung der gesamten Stellrahmen der Pos. 1.43
Menge: 1110,000 m/Wo

**Ausführungsbeschreibung 4 EBENE 3**
*EBENE 3*
Für das 2.Obergeschoss wird ein umlaufendes Arbeitsgerüst als Fassadengerüst ausgeführt. In den nachfolgenden Pos. werden hierbei alle notwendigen Elemente der Gerüststellung im Bereich 2.OG aufgeführt. Die Stellung auf den einzelnen Ebenen erfolgt abschnittsweise und muss so in die Einheitspreise mit einkalkuliert werden.
Das Gerüst der Ebene 2 wird auf dem Flachdach zur Ausführung kommen, in Teilbereichen wird das Gerüst aus der Ebene 2 ergänzt und auf diesem aufgebaut

Abmessungen 2.Obergeschoss:
Oberkante Boden Roh: ca. +5,61m
Höchster Rüstbereich: ca. +12,52

Die Gerüstbereiche sind untenstehend farbig markiert.

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
**1.45 Arbeitsgerüst, Lastklasse III, W 09 - als Fassadengerüst**
Stahlrohrgerüst, mehrteilig, liefern, aufbauen, vorhalten und beseitigen. Die Ausführung ist nach den Vorschriften der DIN 4420 und DIN 4422 der Gerüstordnung und den Vorschriften der Bauberufsgenossenschaft und den geltenden baupolizeilichen Vorschriften zu erstellen;

- als Fassaden-Arbeitsgerüst
  bestehend aus vollflächig durchgehenden Gerüstlagen, von jeweils 2,0m ab aufwärts gestaffelt, einschl. dreiteiligem Seitenschutz, einschl. geschossweisem Zugang zum Gerüsttreppenturm

Die Gerüste sind in mehreren Abschnitten, entspr. dem Baufortschritt und dem Bauzeitenplan aufzustellen/ abzubauen.

Gebäudeabmessungen Gesamt:
Gesamthöhe: +11,43 Oberkante Rohdecke
Höhe EG +3,73 Oberkante Rohdecke
Höhe 1.OG  +8,82 Oberkante Rohdecke
Gebäudebreite:  ca. 51,00m
Gebäudelänge:  ca. 48,00m
Geschosshöhe:  ca. 2,75m KG
 ca. 3,85m EG/ OG

Das Gebäude untergliedert sich in einzelne Bauquader mit Staffelgeschossen. Diese sind zueinander versetzt. Siehe hierzu Grundrisse/ Ansichten/ Dachaufsicht. Die unterschiedlichen Geschosse bzw. Staffelungen sind in der Gerüststellung und Kalkulation zu berücksichtigen und mit einzukalkulieren.

Gerüstanforderungen:
Gerüstbreite:  0,90 m
Verkehrslast:  3 kN/m² (300 kg/m²)
Lastklasse:  3
Breitenklasse:  W 09
Belagsfläche:  rutschsicher,
 Stahl oder Aluminium

Abrechnung und Aufmaß: nach Ansichtsfläche des einzurüstenden Gebäudes
Menge: 300,000 m²

**1.46 Gerüstvorhaltung des Arbeitsgerüstes, LKL III, W 09 - als Fassadengerüst**
Vorhaltung des Arbeitsgerüstes, LKL 3, W09, der Pos. 1.45
Menge: 10800,000 m²/W

**1.47 Konsolbelag auf Gerüstinnenseite 0,20 m**
Konsolbelag einschl. Konsolen an Gerüstinnenseite.
Abrechnung der Konsolen wie das Fassadengerüst in der Länge nach den Außenmaßen des Gebäudes.
Ein vorzeitiger, abschnittsweiser Abbau des Konsolbelages und die gesonderten An- und Abfahrten sind mit einzukalkulieren.

Konsolbreite:  0,20m
Material:  rutschsicher,
 Stahl oder Aluminium
Menge: 140,000 lfdm

**1.48 Vorhaltung des Konsolbelages 0,20m**
Vorhaltung des Konsolbelages der Pos. 1.47
Menge: 5040,000 m/Wo

**1.49 Dachfang + Geländererhöhung, Außengeländer**
Aufbauen, Vorhalten und Abbauen eines Dachfanges, für Dacharbeiten nach DIN 4420, Ausführung als Ergänzung und Ausbau des vor beschr. Schutz- und Arbeitsgerüstes im Bereich der Traufe, einschließlich engmaschiger Netze und einer Geländererhöhung des Außengeländers der 1,00m-Konsole um 1,00 m.
Netzhöhe =  ca. 2,00 m
Dachneigung: Flachdach bzw. Flach geneigtes Dach
Menge: 70,000 lfdm

**1.50 Vorhaltung des Dachfanges**
Vorhaltung des Dachfanges der Pos. 1.49
Menge: 2520,000 m/Wo

**1.51 Innengeländer**
Innengeländer zu vorbeschriebenen Gerüstarbeiten, im Bereich Wandabstand größer als 30cm, an die vor beschriebenen Konsolbeläge.
Menge: 140,000 lfdm

**1.52 Vorhaltung des gesamten Innengeländers**
Vorhaltung des gesamten Innengeländers der Pos. 1.51
Menge: 5040,000 m/Wo

**1.53 Zulage Stellrahmen 0,50m - 1,50m**
Zulage zu vorbeschriebenem Gerüst für Ausführung mit Stellrahmen für die Überbrückung von Treppenanlagen, Stufen, Aufkantungen etc.
Menge: 50,000 lfdm

**1.54 Vorhalten Stellrahmen**
Vorhaltung der gesamten Stellrahmen der Pos. 1.53
Menge: 1800,000 m/Wo

**Ausführungsbeschreibung 5 EBENE 4**
*EBENE 4*
Für das Dach und die entstehende Lüftungseinhausung wird ein umlaufendes Arbeitsgerüst als Fassadengerüst ausgeführt. In den nachfolgenden Pos. werden hierbei alle notwendigen Elemente der Gerüststellung im Bereich der obersten Dachfläche aufgeführt. Die Stellung auf den einzelnen Ebenen erfolgt abschnittsweise und muss so in die Einheitspreise mit einkalkuliert werden.
Das Gerüst der Ebene 4 wird auf dem Flachdach zur Ausführung kommen, in Teilbereichen wird das Gerüst aus der Ebene 3 ergänzt und auf diesem aufgebaut

Abmessungen 2.Obergeschoss:
Oberkante Boden Roh: ca. +5,61m
Höchster Rüstbereich: ca. +12,52

Die Gerüstbereiche sind untenstehend farbig markiert.

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
**1.55 Arbeitsgerüst, Lastklasse III, W 09 - als Fassadengerüst**
Stahlrohrgerüst, mehrteilig, liefern, aufbauen, vorhalten und beseitigen. Die Ausführung ist nach den Vorschriften der DIN 4420 und DIN 4422 der Gerüstordnung und den Vorschriften der Bauberufsgenossenschaft und den geltenden baupolizeilichen Vorschriften zu erstellen;

- als Fassaden-Arbeitsgerüst
  bestehend aus vollflächig durchgehenden Gerüstlagen, von jeweils 2,0m ab aufwärts gestaffelt, einschl. dreiteiligem Seitenschutz, einschl. geschossweisem Zugang zum Gerüsttreppenturm

Die Gerüste sind in mehreren Abschnitten, entspr. dem Baufortschritt und dem Bauzeitenplan aufzustellen/ abzubauen.

Gebäudeabmessungen Gesamt:
Gesamthöhe: +11,43 Oberkante Rohdecke
Höhe EG +3,73 Oberkante Rohdecke
Höhe 1.OG  +8,82 Oberkante Rohdecke
Gebäudebreite:  ca. 51,00m
Gebäudelänge:  ca. 48,00m
Geschosshöhe:  ca. 2,75m KG
 ca. 3,85m EG/ OG

Das Gebäude untergliedert sich in einzelne Bauquader mit Staffelgeschossen. Diese sind zueinander versetzt. Siehe hierzu Grundrisse/ Ansichten/ Dachaufsicht. Die unterschiedlichen Geschosse bzw. Staffelungen sind in der Gerüststellung und Kalkulation zu berücksichtigen und mit einzukalkulieren.

Gerüstanforderungen:
Gerüstbreite:  0,90 m
Verkehrslast:  3 kN/m² (300 kg/m²)
Lastklasse:  3
Breitenklasse:  W 09
Belagsfläche:  rutschsicher,
 Stahl oder Aluminium

Abrechnung und Aufmaß: nach Ansichtsfläche des einzurüstenden Gebäudes
Menge: 400,000 m²

**1.56 Gerüstvorhaltung des Arbeitsgerüstes, LKL III, W 09 - als Fassadengerüst**
Vorhaltung des Arbeitsgerüstes, LKL 3, W09, der Pos. 1.55
Menge: 14400,000 m²/W

**1.57 Konsolbelag auf Gerüstinnenseite 0,20 m**
Konsolbelag einschl. Konsolen an Gerüstinnenseite.
Abrechnung der Konsolen wie das Fassadengerüst in der Länge nach den Außenmaßen des Gebäudes.
Ein vorzeitiger, abschnittsweiser Abbau des Konsolbelages und die gesonderten An- und Abfahrten sind mit einzukalkulieren.

Konsolbreite:  0,20m
Material:  rutschsicher,
 Stahl oder Aluminium
Menge: 220,000 lfdm

**1.58 Vorhaltung des Konsolbelages 0,20m**
Vorhaltung des Konsolbelages der Pos. 1.57
Menge: 7920,000 m/Wo

**1.59 Konsolbelag auf Gerüstinnenseite 0,30m**
Konsolbelag einschl. Konsolen an Gerüstinnenseite.
Abrechnung der Konsolen wie das Fassadengerüst in der Länge nach den Außenmaßen des Gebäudes.
Ein vorzeitiger, abschnittsweiser Abbau des Konsolbelages und die gesonderten An- und Abfahrten sind mit einzukalkulieren.

Konsolbreite:  0,30m
Material:  rutschsicher,
 Stahl oder Aluminium
Menge: 160,000 lfdm

**1.60 Vorhaltung des Konsolbelages 0,30m**
Vorhaltung des Konsolbelages der Pos. 1.59
Menge: 5760,000 m/Wo

**1.61 Dachfang + Geländererhöhung, Außengeländer**
Aufbauen, Vorhalten und Abbauen eines Dachfanges, für Dacharbeiten nach DIN 4420, Ausführung als Ergänzung und Ausbau des vor beschr. Schutz- und Arbeitsgerüstes im Bereich der Traufe, einschließlich engmaschiger Netze und einer Geländererhöhung des Außengeländers der 1,00m-Konsole um 1,00 m.
Netzhöhe =  ca. 2,00 m
Dachneigung: Flachdach bzw. Flach geneigtes Dach
Menge: 110,000 lfdm

**1.62 Vorhaltung des Dachfanges**
Vorhaltung des Dachfanges der Pos. 1.61
Menge: 3960,000 m/Wo

**1.63 Innengeländer**
Innengeländer zu vorbeschriebenen Gerüstarbeiten, im Bereich Wandabstand größer als 30cm, an die vor beschriebenen Konsolbeläge.
Menge: 220,000 lfdm

**1.64 Vorhaltung des gesamten Innengeländers**
Vorhaltung des gesamten Innengeländers der Pos. 1.63
Menge: 7920,000 m/Wo

**1.65 Zulage Stellrahmen 0,50m - 1,50m**
Zulage zu vorbeschriebenem Gerüst für Ausführung mit Stellrahmen für die Überbrückung von Treppenanlagen, Stufen, Aufkantungen etc.
Menge: 50,000 lfdm

**1.66 Vorhalten Stellrahmen**
Vorhaltung der gesamten Stellrahmen der Pos. 1.65
Menge: 1800,000 m/Wo

**Ausführungsbeschreibung 6 TREPPENHAUS INNEN**
*TREPPENHAUS INNEN*
Für die Arbeiten im Treppenhaus muss ein Gerüst gestellt werden. Das Gerüst wird auf Abruf je nach Baufortschritt benötigt und von den Ausbaugewerken genutzt werden.

Abmessungen Treppenhaus:
2-läufige Treppe -  Steigung: 17,8/30
Breite Treppenlauf:  ca. 1,80m
Breite Treppenauge:  ca. 0,35m
Etagen:  5 (Staffelgeschosse)

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
**1.67 Arbeitsgerüst, Lastklasse III - als Treppenhausgerüst / Raumgerüst**
Raumgerüst (Modulgerüst) als flächenorientiertes Standgerüst gemäß DIN EN 12811-1, Modulgerüst DIN EN 12810-1, Lastklasse 3  (2 kN/m2), mit einer Gerüstlage,
Verankerung am Bauwerk nicht möglich, Standfestigkeit herstellen, Grundfläche gemäß Zeichnung, mit Vor- und Rücksprüngen, aufstellen in Gebäuden

- als Treppenhaus/Raum-Arbeitsgerüst
  bestehend aus vollflächig durchgehenden Gerüstlagen, von jeweils 2,0m ab aufwärts gestaffelt, einschl. dreiteiligem Seitenschutz, einschl. geschossweisem Zugang zum Gerüsttreppenturm

Leistungsumfang:
- Gerüststellung vom Erdgeschoss bis oberste Ebene (ca. 7,80m Höhe)
- Höhe der obersten Gerüstlage: ca. 9,30m, abgetreppt, Standfläche direkt Belastbar
- Ausbildung von standsicheren Arbeitslagen auf jeder erforderlichen Ebene
- Lastklasse 3 nach DIN EN 12810-1
- Anpassung an beengte Platzverhältnisse im Treppenauge
- Herstellung sicherer Zugänge zu allen Arbeitsebenen (z. B. innenliegende Leitern oder Treppenturm)
- Schutz bestehender Bauteile (Geländer, Beläge etc.)
- Verankerung am Bauwerk NICHT MÖGLICH

Gerüstanforderungen:

Verkehrslast:  3 kN/m² (300 kg/m²)
Lastklasse:  3
Belagsfläche:  rutschsicher,
 Stahl oder Aluminium

Abrechnung und Aufmaß: Raumvolumen Treppenhaus
Menge: 180,000 m³

**1.68 Gerüstvorhaltung des Arbeitsgerüstes, LKL III - als Treppenhausgerüst / Raumgerüst**
Vorhaltung des Arbeitsgerüstes, LKL 3, der Pos. 1.67
Menge: 3600,000 m³/W

**1.69 Innengeländer**
Innengeländer zu vorbeschriebenen Gerüstarbeiten, im Bereich Wandabstand größer als 30cm, an die vor beschriebenen Konsolbeläge.
Menge: 110,000 lfdm

**1.70 Vorhaltung des gesamten Innengeländers**
Vorhaltung des gesamten Innengeländers der Pos. 1.69
Menge: 2200,000 m/Wo

**1.71 Zulage Stellrahmen 0,50m - 1,50m**
Zulage zu vorbeschriebenem Gerüst für Ausführung mit Stellrahmen für die Überbrückung von Treppenanlagen, Stufen, Aufkantungen etc.
Menge: 30,000 lfdm

**1.72 Vorhalten Stellrahmen**
Vorhaltung der gesamten Stellrahmen der Pos. 1.71
Menge: 600,000 m/Wo

**Ausführungsbeschreibung 7 LICHTAUSSCHNITT INNEN**
*LICHTAUSSCHNITT INNEN*
Für die Arbeiten im Geäbudeinneren muss ein Gerüst gestellt werden. Das Gerüst wird auf Abruf je nach Baufortschritt benötigt und von den Ausbaugewerken genutzt werden.
Die Gerüstbauarbeiten finden im Bereich des Lichtausschnitts über alle Etagen hinweg statt.

Abmessungen Lichtausschnitt:
Etagen:  3 (Staffelgeschosse)
Länge x Breite  8,00m x 4,00m

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
**1.73 Arbeitsgerüst, Lastklasse III, W 09 - als Treppenhausgerüst / Raumgerüst**
Raumgerüst (Modulgerüst) als flächenorientiertes Standgerüst gemäß DIN EN 12811-1, Modulgerüst DIN EN 12810-1, Lastklasse 3  (2 kN/m2), mit einer Gerüstlage,
Verankerung am Bauwerk nicht möglich, Standfestigkeit herstellen, Grundfläche gemäß Zeichnung, mit Vor- und Rücksprüngen, aufstellen in Gebäuden

- als Treppenhaus/Raum-Arbeitsgerüst
  bestehend aus vollflächig durchgehenden Gerüstlagen, von jeweils 2,0m ab aufwärts gestaffelt, einschl. dreiteiligem Seitenschutz, einschl. geschossweisem Zugang zum Gerüsttreppenturm

Leistungsumfang:
- Gerüststellung vom Erdgeschoss bis oberste Ebene (ca. 7,80m Höhe)
- Höhe der obersten Gerüstlage: ca.12,30m, abgetreppt, Standfläche direkt Belastbar
- Ausbildung von standsicheren Arbeitslagen auf jeder erforderlichen Ebene
- Lastklasse 3 nach DIN EN 12810-1
- Anpassung an beengte Platzverhältnisse im Treppenauge
- Herstellung sicherer Zugänge zu allen Arbeitsebenen (z. B. innenliegende Leitern oder Treppenturm)
- Schutz bestehender Bauteile (Geländer, Beläge etc.)
- Verankerung am Bauwerk NICHT MÖGLICH

Gerüstanforderungen:
Raumgerüst (Modulgerüst)
Verkehrslast:  3 kN/m² (300 kg/m²)
Lastklasse:  3
Belagsfläche:  rutschsicher,
 Stahl oder Aluminium

Abrechnung und Aufmaß: Raumvolumen Lichtausschnitt
Menge: 225,000 m³

**1.74 Gerüstvorhaltung des Arbeitsgerüstes, LKL III- als Treppenhausgerüst / Raumgerüst**
Vorhaltung des Arbeitsgerüstes, LKL 3, der Pos. 1.73
Menge: 4500,000 m²/W

**1.75 Innengeländer**
Innengeländer zu vorbeschriebenen Gerüstarbeiten, im Bereich Wandabstand größer als 30cm, an die vor beschriebenen Konsolbeläge.
Menge: 120,000 lfdm

**1.76 Vorhaltung des gesamten Innengeländers**
Vorhaltung des gesamten Innengeländers der Pos. 1.75
Menge: 2400,000 m/Wo

**1.77 Zulage Stellrahmen 0,50m - 1,50m**
Zulage zu vorbeschriebenem Gerüst für Ausführung mit Stellrahmen für die Überbrückung von Treppenanlagen, Stufen, Aufkantungen etc.
Menge: 15,000 lfdm

**1.78 Vorhalten Stellrahmen**
Vorhaltung der gesamten Stellrahmen der Pos. 1.77
Menge: 300,000 m/Wo

### Titel 2 Stundenlohnarbeiten

*Hinweis: Vorbemerkungen*
Für Arbeiten, die umständehalber nicht massenmäßig erfasst werden können und mit ausdrücklicher Genehmigung der Bauleitung unter täglicher Vorlage der Regiezettel ausgeführt werden, kommen nachstehende Verrechnungssätze in Anwendung.

Die Verrechnungssätze sind unaufgegliedert anzubieten.
In ihnen sind enthalten:
- Lohn- und Gehaltskosten,
- Lohn- und Gehaltsnebenkosten,
- Sozialkassenbeiträge,
- Gemeinkostenanteile,
- Gewinn.

Stammarbeiterzulagen werden nicht vergütet. Zuschläge zu den Verrechnungssätzen für vom Auftraggeber angeordnete oder zu vertretende Nacht-, Sonntags-, Feiertags- und Mehrarbeit (Überstunden) werden in Höhe der tariflichen Vereinbarung vergütet.

Für Nacht-, Sonntags- und Feiertagsarbeit wird ein Zuschlag für den Beitrag zur gesetzlichen Unfallversicherung vergütet. Für Mehrarbeit werden zusätzlich die Sozialkosten vergütet.

Beschäftigt der Bieter bei einer der nachstehenden Lohn-/Berufsgruppen keine Arbeitskräfte, hat er dies anzugeben und stattdessen den Einsatz möglichst gleichwertiger Arbeitskräfte anzubieten.

Stundenlohnarbeiten sind nur nach schriftlicher Beauftragung auszuführen und werden auch nur dann anerkannt. Die Stundenzettel sind werktäglich einzureichen. Alle Positionen sind Bedarfspositionen.
Für Stundenlohnarbeiten greift § 2 Nr.3 VOB/B nicht!

**2.1 Stundenlohnarbeiten, Vorarbeiter**
Für eventuell erforderliche Arbeiten, die nicht im Leistungsverzeichnis erfasst sind, werden verrechnet für Vorarbeiter
Menge: 15,000 Std

**2.2 Stundenlohnarbeiten, Facharbeiter**
Für eventuell erforderliche Arbeiten, die nicht im Leistungsverzeichnis erfasst sind, werden verrechnet für Facharbeiter
Menge: 20,000 Std

**2.3 Stundenlohnarbeiten, Helfer**
Für eventuell erforderliche Arbeiten, die nicht im Leistungsverzeichnis erfasst sind, werden verrechnet für Helfer
Menge: 20,000 Std

**2.4 Gesonderte An- und Abfahrt**
Gesonderte An- und Abfahrt der Kolonne für z.B.
einzelnen Abruf für das Umsetzen von Gerüstverankerungen nach Aufforderung der Bauleitung zur Montage der Unterkonstruktion für vorgehängte Fassade im Verlauf der Vorhaltezeit.
Tatsächliche Arbeitszeit der Kolonne (der Arbeiter) wird nach Stundennachweis verrechnet.

Hier ist nur die gesonderte An- und Abfahrt einzukalkulieren/abzurechnen.
Menge: 15,000 Stk
